# Neubau Wohnhaus mit Gewerbe "Weiße Villen"
Angebotsaufforderung (GAEB DA XML 3.2, DA83)
Projekt: 24-003
Währung: EUR
Auftraggeber: Wohnbauten GmbH Schwedt/Oder, Am Holzhafen 2, 16303 Schwedt Oder
Erstellt mit: GXML Toolbox V3.3 R20230829, iTWO_64 V24.0.563, 06.02.2026

## Vorhabenbeschreibung
Vorgesehen ist die Errichtung eines innerstädtischen Wohn- und Geschäftshauses mit insgesamt 25 barrierearmen bzw. barrierefreien Wohneinheiten in dem angestrebten Wohnungsmix sowie einer Gewerbefläche im Erdgeschoss.
Standortangaben
Land:  Brandenburg
Ort:  Schwedt/Oder
Straße:  Berliner Straße
Flur:  54, 55
Flurstücke:  9, 334, tlw. 213 (zukünftig 215)

Architektur
Das Wohngebäude ist mit 5 Vollgeschossen und mit gestaffelten Flachdächern geplant. Die Gebäude werden ebenerdig von der Berliner Straße erschlossen. Die beiden Treppenhäuser sind mit einem Aufzug ausgestattet. In dem geplanten Wohngebäude befinden sich 25 Wohnungen sowie eine Gewerbeeinheit.
Neben den Zugängen vom Vorplatz sowie der Grünanlage zum durchgängigen Foyer sind im Erdgeschoss die Mieterkeller, die Technikräume, ein Fahrradabstellraum, ein Kinderwagenraum bzw. Raum für Rollatoren/ E-Mobile und ein Trockenraum integriert.
Weiterhin befinden sich im Erdgeschoss eine 2-Raum-Wohnung und zwei 3-Raum-Wohnungen mit jeweils einem Mietergarten. Im eingeschossigen Gebäudebereich ist eine Fläche für eine Gewerbeeinheit vorgesehen, welche zur Berliner Straße orientiert ist. Zur Vermietung vorgesehen ist eine Frauenarztpraxis.
Das 1., 2. und 3. Obergeschoss beinhalten jeweils zwei 2-Raum-Wohnungen, zwei 3-Raum-Wohnungen sowie zwei 4-Raum-Wohnungen.
Das Staffelgeschoss beinhaltet vier 3-Raum-Wohnungen.
Alle Wohnungen besitzen natürlich belichtete und belüftete Bäder und Küchen, einen Abstellraum in der Wohnung und eine großzügige zur parkähnlichen gemeinschaftlichen Grünanlage bzw. nach Süden gestaltete Loggia bzw. teilweise zusätzliche Dachterrassen.
Alle Küchen sind optional offen oder als separate Räume möglich.
Alle Bäder sind mit Dusche und Badewanne ausgestattet.
Generell sind alle Wohnungen als barrierearm zu bezeichnen. Es wird vorgeschlagen, die 4-Raum-Wohnungen barrierefrei gemäß DIN 18040-2 (nicht rollstuhlgerecht) zu

Wohnungsmix
2-Zimmer Wohnungen: 7
3-Zimmer Wohnungen: 12
4-Zimmer Wohnungen: 6
Insgesamt: 25
Zzgl. 1 Gewerbeeinheit

Baukonstruktion
Bei dem geplanten Gebäude handelt es sich um ein Gebäude der Gebäudeklasse 4 gemäß Brandenburgischer Bauordnung. Die Konstruktion ist in massiver Bauweise geplant. Das Gebäude ist ohne Unterkellerung geplant. Der Wärmeschutzstandard entspricht dem Gebäudeenergiegesetz (GEG). Der Schallschutzstandard ist gemäß DIN 4109 vorgesehen.
Die Bodenplatte aus Stahlbeton auf einer Sauberkeitsschicht erhält eine bituminöse Abdichtung gegen Bodenfeuchtigkeit. Grundleitungen und Fundamenterder werden mit der Haustechnikplanung abgestimmt.

Die tragenden Außenwände sind grundsätzlich aus Porenbeton, d = 42,5 cm, entsprechend den statischen sowie wärmeschutztechnischen Anforderungen geplant. Die Außenwände erhalten einen Strukturputz, teilweise mit Fassaden-Deko-Elementen als gestalterische Akzentuierung.
Tragende Innenwände sind aus Kalksandsteinmauerwerk in der Stärke von 24 cm geplant. Das gewählte Material erfüllt die Schallschutzanforderungen als Wohnungstrennwand und Trennwand zwischen Wohnungen und Treppenräumen bzw. Fluren. Nichttragende Innenwände sind massiv geplant.
Nichttragende Innenwände sind teilweise aus Kalksandsteinmauerwerk d = 11,5 cm bzw. in Trockenbauweise geplant. Teilweise sind Innenwände als Installationswände in Trockenbauweise vorgesehen. Als Wandbekleidungen sollen Fliesen, Tapeten und Anstriche zur Anwendung kommen.
Die Decken sind aus Stahlbeton gemäß statischer Berechnung geplant. Der Belag wird als schwimmender Estrich ausgeführt und mit unterschiedlichen Materialien versehen. Als Bodenbelag ist in den Wohnungen PVC-Design-Belag vorgesehen. Die Bäder, Küchen und das Treppenhaus erhalten Bodenbeläge aus Fliesen. Die Kellerräume erhalten eine Bodenbeschichtung.
Ebenfalls aus Stahlbeton geplant sind die Treppen als Fertigteile. Als Oberfläche wird ein Fliesenbelag zur Anwendung kommen. Die Geländer aus Stahl werden gemäß Ausführungsplanung ausgeführt.
Die Dachdecke ist aus Stahlbeton gemäß statischer Berechnung geplant. Auf den Dachflächen wird bituminöse Dachabdichtung, teilweise mit einer extensiven Begrünung geplant.
Die Ausführung der Klempnerarbeiten für z. B. Regenrinnen, Fallrohre, Ortgangprofile und Abschlussprofile soll in Zinkblech erfolgen. Das Gebäude kann nicht an die öffentliche Regenentwässerung angeschlossen werden. Das Regenwasser wird mittels Rigolen versickert.
Es kommen Kunststofffenster mit einer Isolierverglasung gemäß Energieeinsparnachweis, innen weiß und mit äußerer Folierung in allen Geschossen zur Anwendung. Die Fenster der Wohnungen erhalten elektrisch angetriebene Rollläden als Aufsatzkonstruktion.
Die Außentüren sind aus Aluminium geplant. Die Innentüren werden aus Holzwerkstoffen entsprechend Schallschutzanforderungen bestehen.
Die Wohngebäude erhalten jeweils zentrale Briefkastenanlagen für das Haustürseitenteil mit Durchwurfkästen. Die Klingel- und Gegensprechanlage ist integriert.
Alle Wohnungen der Obergeschosse erhalten Balkone bzw. Loggien. Die Balkonplatten sind als Stahlbetonfertigteile geplant. Als Belag der Balkone bzw. Loggien sind Terrassendielen vorgesehen.
Die Balkongeländer sind als Stahlkonstruktion mit einer Geländerfüllung aus satiniertem Glas ausgebildet. Blumenkästen werden ebenfalls seitens der Architekturplanung vorgesehen. Sichtschutz ist im Bereich der Balkone ebenfalls als satinierte Verglasung vorgesehen.

## Allgemeine Vertragsbedingungen (AVB)
Es gelten die allgemeinen Vertragsbedingungen der Wohnbauten GmbH Schwedt/ Oder für die Ausführung von Bauleistungen vom 03.November 2014, bei Widersprüchen innerhalb der Ausschreibungsunterlagen gelten diese vorrangig.

## Baustellenordnung
Es gilt die Baustellenordnung der Wohnbauten GmbH Schwedt/ Oder vom 03.November 2014.

## Allgemeine Vorbemerkungen
1. Der nachfolgenden Leistungsbeschreibung liegt die VOB mit ihren Teilen:

  A  DIN 1960  Allgemeine Bestimmungen für die Vergabe von Bauleistungen
  B  DIN 1961  Allgemeine Vertragsbedingungen für die Ausführung von Bauleistungen
  C  DIN 18299 Allgemeine Regelungen für Bauarbeiten jeder Art
D Die Allgemeinen Technischen Vertragsbedingungen für Bauleistungen (VOB/C, Stand 2019)
sowie  die weiteren einschlägigen DIN für Roh- und Ausbaugewerke zugrunde.

 2. Alle Leistungen sind in fix und fertiger Arbeit einschließlich Lieferung aller Materialien und
aller Nebenleistungen zu kalkulieren.

 3. Soweit in der Leistungsbeschreibung auf technische Spezifikationen, z. B. natinale Normen, mit denen Europäische Normen umgesetzt werden, europäisch technische Bewertungen, gemeinsame technische Spezifikationen, Internationale Normen, Bezug genommen wird,
  werden auch ohne den ausdrücklichen Zusatz: "oder gleichwertig" immer gleichwertige
  Technische Spezifikationen in Bezug genommen.

 4. Der AG stellt Anschlussmöglichkeiten für Baustrom und Bauwasser zur Verfügung. Der
AN ist für die Weiterführung von Baustrom- und Bauwasser selbst verantwortlich. Die
Baustrom und Bauwasser werden vom AG kostenlos bereitgestellt.
  Für die Baustelleneinrichtung und das Abstellen von Baumaterialien werden dem AN im
Rahmen der Möglichkeiten Flächen zugewiesen. Die Sicherung dieser Flächen erfolgt in
Verantwortung des AN. Nach der Beräumung sind die Flächen wieder ordentlich vom AN
herzustellen. Für den Arbeits- und Gesundheitsschutz seiner Arbeitskräfte ist der AN selbst
verantwortlich.

 5. Der AG behält sich vor, Änderungen gegenüber dem ursprünglichen Entwurf
anzuordnen bzw. einzelne Titel oder Positionen des Leistungsverzeichnisses ganz oder
teilweise entfallen zu lassen. Der AN kann hieraus keine Ersatzplicht gegenüber dem AG ableiten. Falls durch Änderung des Leistungsumfanges oder durch Anordnung des AG
zusätzliche im Auftrag nicht enthaltene Leistungen auftreten, hat der AN vor Ausführung
der Arbeiten dieses schriftlich mitzuteilen und dem AG ein entsprechendes Nachtragsangebot auf der Grundlage des Hauptangebotes zu unterbreiten. Mit der Ausführung dieser Arbeiten darf erst nach Prüfung durch den AG und schriftlicher Auftragserteilung  begonnen werden.
  Der AG ist berechtigt, sich die Preiskalkulation spezifiziert vorlegen zu lassen.

 6. Alle durch die Arbeiten des AN anfallenden Verpackungsmaterialien, Materialreste und
sonstigen Abfälle sind Eigentum des AN und von ihm zu beseitigen. Kosten hierfür werden vom AG nicht gesondert erstattet. Kommt der AN seinen Verpflichtungen nicht nach, so ist der AG berechtigt, die Reinigungsarbeiten zu Lasten des AN durch Dritte durchführen zu lassen.

 7. Der Bieter hat sich vor der Angebotabgabe durch Einsichtnahme der Ausschreibungs-
und sonstigen Unterlagen sowie durch Besichtigung der örtlichen  Gegebenheiten
umfassend zu informieren, so dass Mehrkosten aus Gründen unzureichender Information nicht entstehen. Nachträgliche Einwendungen und Forderungen über Erschwernisse werden nicht  anerkannt. Sämtliche für Horizontaltransporte außerhalb und innerhalb des Gebäudes sowie
Vertikaltransporte in allen Höhen anfallenden Erschwernisse sind in die Einheitspreise  einzukalkulieren.

 8. Veränderungen der Löhne, der sozialen, steuerlichen oder sonstigen Abgaben und der
  Materialkosten schließen gegenseitige Forderungen aus.
  Gleitklauseln kommen nicht zur Anwendung.

 9. Der AN hat alle zur Sicherung der Baustelle erforderlichen Maßnahmen, die im
Zusammenhang mit der von ihm zu erbringenden Leistung stehen, unter voller eigener
Verantwortung zu  ergreifen. Er haftet für sämtliche aus der Unterlassung solcher
Maßnahmen dem AG erwachsenden unmittelbaren und mittelbaren Schäden und
verpflichtet sich den AG von allen gegen diesen erhobenen Ansprüchen, die auf
ungenügende Sicherung der Baustelle beruhen, freizustellen.
  Der AG trifft im Verhältnis zum AN keinerlei eigene Sicherungspflicht und zwar
unbeschadet der im übrigen vorbehaltenen Bauleitung.
  Die Haftung des AN erstreckt sich auch auf das arbeitstägliche Beräumen von Restmüll,
Einsammeln und Zwischenlagern auf der Baustelle, sowie die Anbringung ausreichenden
  Schutzes der Baustelle gegegen Unfälle.

10. Der AN kann aus der Einlagerung von Materialien auf der Baustelle keinerlei
 Verwahrungsverpflichtungen von Seiten des AG herleiten. Die Haftung bis zum festen
 Einbau bzw. der Abnahme trägt der AN selbst.

11. Der AN hat ein Bautagebuch zu führen. Die Bautagesberichte sind turnusmäßig zu den
 Baubesprechungen an den AG zu übergeben.

12.Die nach ATV DIN 18299 Abschnitt 4.1.11 durch den Auftragnehmer zu beseitigenden Verunreinigungen beziehen sich auch auf die Verunreinigung der öffentlichen Verkehrswege durch Fahrzeuge und Maschinen des Auftragnehmers oder seiner Subunternehmer. Solche Verunreinigungen sind durch geeignete Maßnahmen möglichst zu vermeiden. Trotzdem auftretende Verunreinigungen sind so rechtzeitig zu beseitigen, dass durch sie keine Gefährdung des öffentlichen Verkehrs entstehen kann.

13.Der Auftragnehmer hat dafür Sorge zu tragen, dass während der Ausführung seiner Leistungen immer mindestens ein fließend deutsch sprechender Mitarbeiter seiner Firma auf der Baustelle anwesend ist.

14.Zu den auf der Baustelle vorzuhaltenden Ausführungsunterlagen zählt neben den Ausführungsplänen auch eine Ausfertigung dieser Leistungsbeschreibung.

## ZUSÄTZLICHE TECHNISCHE VERTRAGSBEDINGUNGEN - ZTV
1  ALLGEMEINER TEIL

1.1  Geltungsbereich, Allgemeines

1.1.1
Diese Vorbemerkungen sind ZUSÄTZLICHE TECHNISCHE VERTRAGSBEDINGUNGEN - ZTV.

1.1.2
Bei Widersprüchen zu den ZTV gelten vorrangig die Angaben im Leistungsverzeichnis.
Bei Widersprüchen zwischen dem Leistungsverzeichnis und der bei Auftragsdurchführung maßgeblichen Zeichnung ist nach den Zeichnungen bzw. Plänen zu arbeiten; daraus entstehende Rechte des Auftragnehmers werden damit nicht eingeschränkt.
Der Besondere Teil dieser ZTV hat Vorrang vor dem Allgemeinen Teil.

1.1.3
Die vom Auftragnehmer verwendeten Ausführungsunterlagen müssen den  Freigabevermerk des Auftraggebers oder seines Architekten tragen, um Verwechslungen bei der Bauausführung zu vermeiden. Ungültige Unterlagen sind vom Besitzer entsprechend zu kennzeichnen und als Beweismittel aufzubewahren. Nicht freigegebene Unterlagen dürfen nicht verwendet werden. Dies entbindet den Auftragnehmer aber nicht von seiner  Prüfungs- und Hinweispflicht. Diese bleibt unberührt.
Während der Dauer der Bauarbeiten muss der Auftragnehmer die Projektunterlagen  einschließlich Leistungsbeschreibung auf der Baustelle zur Einsicht bereit halten.

1.1.4
Die Bauleistungen sollen den allgemein anerkannten Regeln der Technik entsprechen. Die Anwendung der angegebenen Normen befreit nicht von der Verantwortung für eigenes Handeln.
Sind bautechnische Regeln einzuhalten, so gilt grundsätzlich die zum Zeitpunkt der Abnahme in Kraft befindliche Vorschrift, sofern diese keinen eigenen späteren  Gültigkeitsvermerk trägt. Für die Preisbildung gelten unabhängig davon die zum Zeitpunkt der Angebotsabgabe gültigen Vorschriften.

1.1.5
Auch wenn die VOB/B nicht als Ganzes vereinbart ist, gelten die Abschnitte 2 (Stoffe,  Bauteile) und 3 (Ausführung) der Allgemeinen Technischen Vertragsbedingungen (VOB/C). DIN 18300 ff. haben Vorrang vor DIN 18299 - Allgemeine Regelungen für Bauarbeiten jeder Art .

1.1.6
Kurzbezeichnungen in den Ausschreibungstexten und Leistungspositionen  entsprechen den in diesen ZTV angegebenen Normen. Bei technisch widersprüchlichen Angaben im Leistungsverzeichnis zwischen Kurztext (z.B. im AVA-Programm) und Langtext gelten die Angaben im Langtext; das gilt auch bei Angeboten.

1.1.7
Sofern mehrere Teile einer technischen Regel anzuwenden sind, ist in der Regel der Haupttitel zitiert. Werden Teilausgaben zitiert, so ist der zitierte Teil Ausführungsgrundlage. Die Auflistung von Normen erhebt keinen Anspruch auf Vollständigkeit und listet nur geänderte und zusätzliche Technische Regeln zur VOB/C auf.

1.1.8
Erkennt der Bieter, dass Leistungsbeschreibungen unvollständig, nicht eindeutig oder technisch nicht richtig sind, so soll er - ohne befreiende Wirkung für den Ausschreibenden - eine Klärung herbeiführen.

1.1.9
Individuelle Vereinbarungen haben Vorrang und sind an keine Form gebunden, soweit nichts anderes vereinbart ist.

1.1.10
Mit seiner Unterschrift unter sein Angebot erkennt der Auftragnehmer an, dass diese Regelungen Vertragsbestandteil werden.

1.2  Stoffe, Bauteile

1.2.1
Werden für einzubauendes Material Gütenachweise gemäß den Rechtsvorschriften, DIN-Bestimmungen oder Vertragsunterlagen gefordert, so gelten diese auch dann als erbracht, wenn ein Überwachungsvermerk eines zugelassenen Instituts oder einer amtlichen Einrichtung auf den Baustoffen oder der Verpackung oder dem Lieferschein angebracht ist.
Die ggf. in eingeführten Technischen Baubestimmungen geforderten Kennzeichnungen werden davon nicht berührt.

1.2.2
Wird in der Leistungsbeschreibung ein Fabrikat mit dem Zusatz "oder gleichwertig" vorgegeben, so ist die Gleichwertigkeit als Mindestforderung zu verstehen.

Gleichwertigkeit im Sinne der Leistungsbeschreibung bedeutet, dass die geforderten technischen Parameter (z.B. Maße, Leistung, physikalische, chemische und biologische Eigenschaften), die Schadensbeständigkeit und die Nutzungsdauer durch das angebotene Fabrikat eingehalten werden.
Kriterien der Prüfung und Zulassung müssen in ihrer Gesamtheit erfüllt sein. Vorgeschriebene Prüfungen durch Rechts- oder Verwaltungsvorschriften oder nach DIN- oder EN-Normen müssen nachweisbar sein.

Ist ein Fabrikat nach dem Zusatz "oder gleichwertig" in den vorgesehenen Freiraum für "Angebotenes Fabrikat: ....." vom Bieter nicht eingetragen, so gilt im Falle der Auftragserteilung das vom Auftraggeber eingetragene Fabrikat als vereinbart. Die Gleichwertigkeit ist auf Verlangen ggf. durch Prüfzeugnisse, Prospekte, Muster oder anderweitig darzulegen.

1.2.3
Werden für nicht genormte Erzeugnisse Gebrauchstauglichkeitsnachweise verlangt und kann für eingebaute Erzeugnisse ein solcher Nachweis nicht erbracht werden, gilt das als Fehler der Werkleistung. Referenzen können in diesem Fall den Nachweis nicht ersetzen.

1.2.4
Sind Zulassungsbescheide nachzuweisen, so sind sie als Ganzes mit den dazugehörigen Anlagen - jedoch ohne Prüfprotokolle - vorzulegen. Teilkopien genügen den Anforderungen nicht. Einzelzulassungen müssen auf den Namen des Herstellers ausgestellt sein. Die Nachweise der Prüfungen sind entsprechend dem Baufortschritt zu übergeben.

1.2.5
Liegen für einzubauende oder zu liefernde Stoffe oder Bauteile keine Normen oder individuelle Zulassungen vor, so ist für den sachgemäßen Einsatz von den Herstellerangaben auszugehen. Diese sind auf Verlangen nachzuweisen.

1.2.6
Der Auftragnehmer ist grundsätzlich verpflichtet, bauseitig geliefertes oder vorgesehenes Material auf die Verwendbarkeit zur Herstellung eines mangelfreien Werkes zu prüfen. Die Pflichten des Auftraggebers werden damit nicht eingeschränkt.

1.3  Ausführung

1.3.1
Der Wortlaut des vom Auftraggeber übergebenen Leistungsverzeichnisses ist als Grundlage der Leistungserbringung verbindlich. Das gilt auch dann, wenn der Auftragnehmer Kurzfassungen verwendet.

Werden vom Bieter einzelne Positionen oder Abschnitte des Leistungsverzeichnisses als technisch mangelhaft angesehen, ist er im gegebenen Rahmen seines Fachgebietes und unter besonderer Berücksichtigung der Hinweise in VOB Teil C verpflichtet, Bedenken anzumelden. In diesem Fall ist er auch berechtigt, nach Möglichkeit ein Nebenangebot vorzulegen. Eintragungen in das Leistungsverzeichnis über die dort geforderten Angaben hinaus sind unzulässig.

Punkt 1.3.1 Absatz 1 behält seine Gültigkeit solange, bis der Auftraggeber etwaigen Nebenangeboten zugestimmt hat.

1.3.2
Ist der Auftragnehmer zur Anmeldung von Bedenken verpflichtet, so muss er auch auf die nachteiligen Folgen aufmerksam machen. Das gilt insbesondere für die in der Leistungsbeschreibung und in den Plänen vorgesehenen Konstruktionen, Arbeitsweisen, Systeme, Stoffe und Fabrikate.

1.3.3
Über die Ausführung von Alternativpositionen bzw. Wahlpositionen ist rechtzeitig eine Vereinbarung zu treffen.

1.3.4
Eventual- oder Bedarfspositionen dürfen grundsätzlich nur mit Zustimmung oder Genehmigung des Auftraggebers bzw. dessen Bauleitung ausgeführt werden. Die gesetzlichen Regeln der Geschäftsführung ohne Auftrag werden davon nicht berührt.

1.3.5  Abfallbeseitigung

Eigenes Restmaterial, Verschnitt, Bruch, Verpackungsmaterial, Strahlmittel und dergleichen sind vom Auftragnehmer kostenlos zu beseitigen. Die einschlägigen allgemeinen und kommunalen Vorschriften über die Entsorgung von Sonderabfall sind zu beachten.

Die Entsorgung von Abfällen, Abbruchmassen und Bauschutt umfasst die Verwertung entsprechend den Vorschriften, Satzungen des Abfallverwertungsbetriebes bzw. der Gemeinde und behördlichen Auflagen.
Das Sortieren, Zwischenlagern und getrennte Laden und Transportieren ist danach in den Preis einzukalkulieren. Das gilt entsprechend für die Trennung nach
-  Wertstoffen
-  Wiederverwertbarem Abfall
-  Deponierbaren Abfällen

Verwertungs- bzw. Entsorgungsnachweise sind gemäß Baustellenordnung der Wohnbauten GmbH Schwedt/Oder vom 03.11.2014, - Punkt 7, durch den AN zu erbringen

1.3.6  Gerüste

Werden Gerüste bauseits bereitgestellt, so können sie unter der Voraussetzung der Verkehrssicherheit vom Auftragnehmer auf eigene Gefahr benutzt werden. Müssen vorhandene Schutzvorrichtungen zur Ausführung der Arbeiten entfernt werden, so sind diese nach Beendigung der Arbeiten vorschriftsgemäß wiederherzustellen.
Für das Aufrechterhalten der Betriebssicherheit ist der jeweilige Nutzer verantwortlich.

Gerüste sind sauber zu halten (Schmutz, Staub, Bauschutt) und arbeitstäglich zu reinigen; dabei ist die Fassade vor Staub und Wasser zu schützen. Sie sind grundsätzlich in dem Zustand zu übergeben, in welchem sie übernommen worden sind. Die für diese Arbeiten anfallenden Kosten sind Bestandteil der Preise.

Das Anbringen von Schwenkarmaufzügen u. dgl. darf nur an den dafür vorgesehenen Punkten und nach Abstimmung mit dem Aufsteller der Gerüste oder mit der Bauleitung erfolgen.

1.3.7  Baustelleneinrichtung

1.3.7.1
Sofern keine gesonderten Positionen ausgeschrieben sind, sind die Kosten für die nicht vom Auftraggeber gestellte Baustelleneinrichtung in die Preise einzubeziehen.

1.3.7.2
Die Beleuchtung der Arbeitsplätze ist Bestandteil der Baustelleneinrichtung.

1.3.7.3
Durch die Benutzung von Räumen als Unterkunft oder Baustofflager dürfen die Arbeiten anderer Gewerke nicht behindert werden.

Die Lagerung feuergefährlicher Stoffe bedarf einer ausdrücklichen Zustimmung der Bauleitunist nicht gestattet.

Nach Aufforderung durch den Auftraggeber sind benutzte Räume innerhalb von drei Werktagen besenrein zu räumen.

1.3.7.4
Die Standorte für folgende Baumaschinen und Geräte sind mit der Bauleitung des Auftraggebers oder in deren Ermangelung mit diesem selbst abzustimmen:
-  Kräne und Krananlagen (außer Mobilkräne)
-  Mischeinrichtungen und Silos
-  Fördereinrichtungen und Aufzüge

Bei Turmdrehkranen ist dazu die maximale Höhe, Ausladung und Abstützlast sowie die Anschlussßparameter für den Stromanschluss anzugeben. Das gilt auch, wenn ein noch nicht bestätigter Baustelleneinrichtungsplan vorliegt.

1.3.7.5
Durch Verbrennungsmotoren angetriebene Maschinen sind so aufzustellen, dass die Fassade nicht verschmutzt wird.

1.3.7.6
Die Kosten für die Ausstattung der Tagesunterkünfte für den eigenen Bedarf sind in die Preise einzurechnen. Für den Verschluss von Lager- und Arbeitsplätzen sowie evtl. bereitgestellter Räume hat der Auftragnehmer selbst zu sorgen.

1.3.7.7
Wird der Auftragnehmer als Generalunternehmer tätig, so obliegt ihm die Kontrolle über den täglichen Verschluss der Bauobjekte bzw. der Baustelle, soweit sie in seinem Auftragsbereich liegen.

1.3.7.8
Das Heranführen der Ver- und Entsorgungsleitungen für die Baudurchführung zu und von den durch den Auftraggeber kostenlos bereitgestellten Anschlüssen zählt zur Baustelleneinrichtung.
Gleichfalls gehört dazu - sofern vom Auftragnehmer zur Abrechnung als notwendig angesehen - das Bereitstellen von Messsätzen und deren Anmeldung und Abmeldung beim Versorgungsunternehmen.

1.3.7.9
Der Auftraggeber stellt für den Auftragnehmer kostenlos im Rahmen der baustellenbedingten und aus den Vergabeunterlagen ersichtlichen technischen Möglichkeiten den für die Baustelleneinrichtung erforderlichen Platz rechtsmängelfrei zur Verfügung.

1.3.7.10
Werden durch Fahrzeuge des Auftragnehmers oder seiner Erfüllungsgehilfen öffentliche Straßen, Wege und Plätze infolge der Bauarbeiten verschmutzt, sind sie unverzüglich im Rahmen der Verkehrssicherung zu reinigen; diese Arbeit gehört zu den Nebenleistungen.

1.3.7.11
Alle Baustellentransporte, auch vertikal, sind vom Auftragnehmer in eigener Regie durchzuführen und bei Erfordernis mit den anderen Baubeteiligten abzustimmen, falls vorhandene Fördermittel und Hebezeuge mit benutzt werden sollen. Der Auftraggeber gewährt Unterstützung im Rahmen seiner Pflichten.

1.3.8  Vorleistungen des Auftraggebers

Zur Baudurchführung werden vom Auftraggeber u.a. kostenlos bereitgestellt:
-  eine Anschlussstelle für Baustrom und Bauwasser,
-  die Ausführungspläne in zweifacher Ausfertigung auf Papier, sowie digital, sofern sie nicht zum Leistungsumfang des Auftragnehmers gehören,
-  die erforderlichen Genehmigungen, sofern sie nicht vom Auftragnehmer zu erbringen sind,
-  die Absteckung  eines Höhenbezugspunktes in unmittelbarer Nähe der durchzuführenden Bauarbeiten.
-  der Bauherr schließt eine Bauleistungsversicherung ab

1.3.9  Vorgaben zur Ausführung

Ist im Leistungsverzeichnis vorgegeben, auf welche Weise die Leistung zu erbringen ist, so ist der Auftragnehmer daran gebunden.
Grundsätzlich hat der Auftragnehmer die technologische Ausführung seiner Arbeiten selbst zu wählen. Dabei ist Rücksicht auf die anderen gleichzeitig oder anschließend tätigen Gewerke sowie ggf. erbrachte Vorleistungen zu nehmen.

1.3.10 Toleranzen

Für Toleranzen der Vorleistungen anderer Gewerke sowie für die Qualitätsbeurteilung der abzunehmenden Leistung gelten grundsätzlich DIN 18201 und 18202, soweit nichts anderes vorgeschrieben wurde.

1.3.11
Nach Auftragserteilung hat der Auftragnehmer dem Auftraggeber unverzüglich die für seine angebotenen Erzeugnisse erforderlichen bauseitigen Leistungen zu übermitteln. Die dazu ggf. notwendigen Pläne sind rechtzeitig zu übergeben. Die Leistungen sind bei Bedarf rechtzeitig abzurufen und auf technische Richtigkeit gemäß den Belangen des Auftragnehmers zu kontrollieren.

1.3.12
Durch Rechts- oder Verwaltungsvorschriften oder technische Normen geforderte Abnahmen sind durch den Auftragnehmer rechtzeitig bei den zuständigen Behörden oder staatlich anerkannten Prüfstellen zu beantragen, falls das nicht Angelegenheit des Bauherrn ist.
Technische Abnahmen beinhalten die Überprüfung des Liefer- und
Leistungsumfangs sowie die Funktionskontrolle.

1.3.13
Bedienungsanleitungen und Montageanleitungen für technische Anlagen und Pflegeanweisungen für Einbauteile sind bei Abnahme beweissicher als Nebenleistung zu übergeben.

1.3.14
Bauteile aus eigenen oder fremden Leistungen, die bereits Endprodukte darstellen, sind - soweit erforderlich - besonders zu schützen. An ihnen dürfen keine Kennzeichen, Beschriftungen u. dgl. angebracht werden. Sind bei der Ausführung der Arbeiten Verschmutzungen zu erwarten, so gehören - unbeachtlich der jeweiligen Vergütungsregelung (Nebenleistung, Besondere Leistung) - die gewerksüblichen Maßnahmen zur Vermeidung zu den Pflichten des Auftragnehmers, auch wenn diese nicht ausgeschrieben sind.

1.3.15 Unvollständige Leistungsbeschreibung

Der Auftragnehmer hat auch bei unvollständiger Leistungsbeschreibung die erforderlichen Leistungen zu erbringen, welche zu einem mangelfreien Werk mit der vereinbarten Beschaffenheit führen. Sein Recht auf Mehrpreisforderung wird dadurch nicht eingeschränkt.

1.3.16 Anpassung der Ausführung

Der Auftragnehmer verpflichtet sich, nach Auftragserteilung das Projekt den tatsächlichen Gegebenheiten bzw. eventuellen baulichen Änderungen der Baustelle anzupassen. Alle Einzelheiten des Projektes, Dimensionierung, Maße usw. sind auf ihre Übereinstimmung mit dem Bau laufend zu überprüfen. Die Verantwortung des Auftraggebers wird damit nicht eingeschränkt.

Erstellt der Auftragnehmer Ausführungszeichnungen und sonstige Unterlagen, so ist er für diese gegenüber dem Auftraggeber verantwortlich. Sie sind vom Auftraggeber oder den von ihm beauftragten Personen zu genehmigen oder zu bestätigen. Durch seine Unterschrift übernimmt der Auftraggeber keine Verantwortung für die technische Funktionsfähigkeit, sondern gibt nur sein Einverständnis.

1.4  Preisinhalte und Preisbildung

1.4.1
Der Einheitspreis des Angebotes ist maßgebend. Das gilt auch dann, wenn das Produkt aus Menge und Einheitspreis fehlerhaft ist (z.B. aufgrund von Rechen- oder Eingabefehlern).

1.4.2
Sämtliche Einzelpreise sind Nettopreise. Die Umsatzsteuer ist gesondert am Ende des Angebots auszuweisen.

1.4.3
Werden im Teil 3 - Ausführung - des Besonderen Teils dieser ZTV Forderungen erhoben, so sind diese grundsätzlich nur von technischer Bedeutung und besagen nichts zu Rechten und Pflichten der Vertragspartner bezüglich der Vergütung damit im Zusammenhang stehender Leistungen und Lieferungen, soweit im Einzelnen nichts anderes vorgesehen ist.

1.4.4
Durch die vereinbarten Preise werden alle Leistungen abgegolten, die nach der Leistungsbeschreibung, den Besonderen Vertragsbedingungen, den Zusätzlichen Vertragsbedingungen, den Zusätzlichen Technischen Vertragsbedingungen, den Allgemeinen Technischen Vertragsbedingungen für Bauleistungen und der gewerblichen Verkehrssitte zur vertraglichen Leistung gehören.

Macht der Auftragnehmer Mehrforderungen gegenüber dem abgegebenen Preis geltend, sind diese substantiiert darzulegen und zu begründen. Auf Verlangen ist dazu die Kalkulation offenzulegen. Eine Vergütung bestimmt sich gegebenenfalls nach den Grundlagen der Preisermittlung für die vertragliche Leistung und den besonderen Kosten der geforderten Leistung.

1.4.5
Zwischenlagerungskosten werden nicht gesondert vergütet, es sei denn, sie werden durch unvorhergesehene Entscheidungen oder Maßnahmen des Auftraggebers oder seiner Erfüllungsgehilfen verursacht.

1.4.6
In Übereinstimmung mit DIN 1961 §2 werden Stundenlohnarbeiten nur vergütet, wenn sie als solche vor ihrem Beginn ausdrücklich vereinbart werden.

Die Nachweise über die Stundenlohnarbeiten müssen Angaben enthalten zu:
-  Art der ausgeführten Leistung
-  Ort und Datum sowie die Dauer der Arbeiten (mit Uhrzeitangabe)
-  Anzahl der eingesetzten Arbeitskräfte
-  Materialverbrauch
-  bei Maschinen- und Kfz-Einsatz Angaben zum Typ

Stundenverrechnungssätze für den Einsatz von Baumaschinen, Geräten und Fahrzeugen enthalten sämtliche Aufwendungen, wie
-  Kosten für Bedienungspersonal
-  Kosten für Verbrauch von Betriebsstoffen und Energie
-  Vorhaltung
-  Reparaturkosten
-  indirekt zurechenbare Kosten

Der jeweilige Verrechnungssatz gilt für das auf der Baustelle befindliche Objekt vom Zeitpunkt des Einsatzes einschl. technisch bedingter Wartezeiten und notwendiger ständiger Besetzung mit Bedienungspersonal.

Die Zeiten für An- und Abtransport werden zusätzlich in Ansatz gebracht, wenn sie nicht in anderen Positionen bereits enthalten sind und wenn die Maschinen, Geräte und Fahrzeuge überwiegend nach Stunden vereinbarungsgemäß abzurechnen sind.

1.4.7
In die Preise sind grundsätzlich alle Aufwendungen und Kosten einzubeziehen, die sich aus der Einhaltung der allgemein für Bauarbeiten sowie für das Gewerk geltenden Unfallverhütungsvorschriften ergeben, soweit sie keine Besonderen Leistungen darstellen.

1.4.8
Materialpreise - sofern im Leistungsverzeichnis gefordert - gelten frei Baustelle abgeladen.

1.4.9
Werden Stoffe oder Bauteile geliefert, die im Leistungsverzeichnis nicht aufgeführt sind, so werden hierfür Preise, kalkuliert gemäß VOB/B, § 2 Nr. 5 und Nr. 6 Abs. 2 vergütet.

1.4.10
Gebühren für Patentanwendungen, Lizenzen und Franchising sind mit dem Preis grundsätzlich abgegolten.

1.4.11
Die durch in Rechts- oder Verwaltungsvorschriften oder vereinbarten technischen Normen geforderten Prüfungen der geschuldeten Leistung entstandenen Kosten und Gebühren sowie Revisionspläne gelten als Nebenleistung, sofern sie nicht in den ATV der VOB/C oder in den Vorschriften selbst als Besondere Leistungen ausgewiesen sind. Zu den Prüfungen in diesem Sinne gehören:
-  Eignungsprüfungen
-  Eigenüberwachung
-  Fremdüberwachung
-  Kontrollprüfungen, sofern vorgeschrieben oder vereinbart

1.4.12
Ist für Normelemente oder -bauteile eine allgemeine statische Berechnung Bestandteil des Preises und ist sie auf Verlangen vorzulegen oder - als Kopie - auszuhändigen, so gehört dieses zu den Nebenleistungen.

1.4.13
Konstruktions- und Ausführungspläne, die nur für das vom Bieter angebotene Erzeugnis bzw. Fabrikat gelten bzw. erforderlich sind, sind in den Preis einzurechnen, falls es nach den ATV der VOB/C keine Besonderen Leistungen sind. Dazu gehört auch das Maßnehmen auf der Baustelle zwecks Erarbeitung dieser Pläne.

1.4.14
Für die Terminologie der Preisvereinbarungen und Preisnachweise gelten im Zweifel die Begriffe der KLR Bau - Kosten- und Leistungsrechnung der Bauunternehmen.

1.5  Abrechnungshinweise

1.5.1
Für Leistungen, die bei Weiterführung der Leistungen nicht mehr einsehbar sind, für zu beseitigende Bauteile, Bewuchs u. dgl., hat der Bieter rechtzeitig eine gemeinsame Feststellung zu beantragen. Diese Zustandsfeststellung gilt nicht als rechtsgeschäftliche Abnahme.

1.5.2
Bei Rückbau- und Demontagearbeiten gelten die Aufmaßbestimmungen für das Herstellen des Werkes sinngemäß.
Es ist grundsätzlich nach fester Masse aufzumessen. Ist das nicht möglich, soll zuvor ein Umrechnungsfaktor vereinbart werden.
Hilfsweise gelten als Umrechnungsfaktoren:

-  Bauschutt, der bei Roh- und Ausbauarbeiten anfällt: 0,82
-  Abbruchmassen Mauerwerk oder Beton:  0,68

Sperrige Materialien, die die Bildung eines Umrechnungsfaktors nicht zulassen, werden nach m³ Containerinhalt abgerechnet. Im Zweifel gelten die Abrechnungsbestimmungen der zugelassenen Deponie für nicht direkt aufmessbare Abfälle.

1.5.4
Aufmaße sind, falls zum Nachweis erforderlich, ggf. durch Skizzen, Angabe des Gebäudeteils, der Raumnummer o.ä. zu belegen. Sie sind baubegleitend vorzunehmen.

1.5.5
Bei der Abrechnung der Leistungen sind die gleichen Positionsnummern wie im Leistungsverzeichnis zu verwenden. Erfolgt die Abrechnung durch Austausch von elektronischen Datenträgern, muss die Vergleichbarkeit der Positionsnummern auf einfache Weise gegeben sein.

1.5.6
Bei Mauerwerksarbeiten ist das Anlegen und Herstellen von Tür- und Fensteröffnungen bis 2,5m2 Einzelgröße als Nebenleistung zur berücksichtigen und wir nicht gesondert vergütet. Im Zuge der Abrechung werden diese Flächen übermessen und nicht abgezogen.

## Technische Vorbemerkung - Metallbauarbeiten
1. Mitgeltende Normen und Regeln
Allgemeines
Es gelten jeweils die Normen und Regeln in der zum Vertragsschluss gültigen Fassung einschließlich der Änderungen, Berichtigungen und Beiblätter.

Soweit in der Leistungsbeschreibung auf Technische Spezifikationen, z.B. nationale Normen, mit denen Europäische Normen umgesetzt werden, europäisch technische Bewertungen, gemeinsame technische Spezifikationen, Internationale Normen, Bezug genommen wird, werden auch ohne den ausdrücklichen Zusatz: „oder gleichwertig“, immer gleichwertige Technische Spezifikationen in Bezug genommen.

DIN 4109-1
Schallschutz im Hochbau – Teil 1: Mindestanforderungen

DIN 4109-2
Schallschutz im Hochbau – Teil 2: Rechnerische Nachweise der Erfüllung der Anforderungen

DIN 6834-1
Strahlenschutztüren für medizinisch genutzte Räume – Teil 1: Anforderungen

DIN 14094-2
Feuerwehrwesen – Notleiteranlagen – Teil 2: Rettungswege auf flachen und geneigten Dächern

DIN 18111-2
Türzargen – Stahlzargen – Teil 2: Sonderzargen (1- und 2-schalig) für gefälzte und ungefälzte Türen in Mauerwerkswänden und Ständerwerkswänden

DIN 18111-3
Türzargen – Stahlzargen – Teil 3: Einbau von Stahlzargen nach DIN 18111-1 und DIN 18111-2

DIN 18542
Imprägnierte Fugendichtungsbänder aus Schaumkunststoff zur Abdichtung von Außenwandfugen – Anforderungen und Prüfung

DIN 24537-1
Roste als Bodenbelag – Teil 1: Gitterroste aus metallischen Werkstoffen

DIN 24537-2
Roste als Bodenbelag – Teil 2: Blechprofilroste aus metallischen Werkstoffen

DIN 55945
Beschichtungsstoffe und Beschichtungen – Ergänzende Begriffe zu DIN EN ISO 4618

DIN EN 949
Fenster, Türen, Dreh- und Rollläden, Vorhangfassaden – Ermittlung der Widerstandsfähigkeit von Türen gegen Aufprall eines weichen und schweren Stoßkörpers

DIN EN 988
Zink und Zinklegierungen – Anforderungen an gewalzte Flacherzeugnisse für das Bauwesen

DIN EN 1192
Türen – Klassifizierung der Festigkeitsanforderungen

DIN EN 1396
Aluminium und Aluminiumlegierungen – Bandbeschichtete Bleche und Bänder für allgemeine Anwendungen – Spezifikationen

DIN EN 1522
Fenster, Türen, Abschlüsse; – Durchschusshemmung – Anforderungen und Klassifizierung

DIN EN 10088-1
Nichtrostende Stähle – Teil 1: Verzeichnis der nichtrostenden Stähle

DIN EN 10210-2
Warmgefertigte Hohlprofile für den Stahlbau – Teil 2: Grenzabmaße, Maße und statische Werte

DIN EN 12207
Fenster und Türen – Luftdurchlässigkeit – Klassifizierung

DIN EN 12208
Fenster und Türen – Schlagregendichtheit – Klassifizierung

DIN EN 12210
Fenster und Türen – Widerstandsfähigkeit bei Windlast – Klassifizierung

DIN EN 12453
Tore – Nutzungssicherheit kraftbetätigter Tore – Anforderungen und Prüfverfahren

DIN EN 12604
Tore - Mechanische Aspekte - Anforderungen und Prüfverfahren

DIN EN 13964
Unterdecken – Anforderungen und Prüfverfahren

DIN EN ISO 3834-1
Qualitätsanforderungen für das Schmelzschweißen von metallischen Werkstoffen – Teil 1: Kriterien für die Auswahl der geeigneten Stufe der Qualitätsanforderungen

DIN EN ISO 3834-2
Qualitätsanforderungen für das Schmelzschweißen von metallischen Werkstoffen – Teil 2: Umfassende Qualitätsanforderungen

DIN EN ISO 3834-3
Qualitätsanforderungen für das Schmelzschweißen von metallischen Werkstoffen – Teil 3: Standard-Qualitätsanforderungen

DIN EN ISO 3834-4
Qualitätsanforderungen für das Schmelzschweißen von metallischen Werkstoffen – Teil 4: Elementare Qualitätsanforderungen

DIN EN ISO 3834-5
Qualitätsanforderungen für das Schmelzschweißen von metallischen Werkstoffen – Teil 5: Dokumente, deren Anforderungen erfüllt werden müssen, um die Übereinstimmung mit den Anforderungen nach ISO 3834-2, ISO 3834-3 oder ISO 3834-4 nachzuweisen

DIN EN ISO 4042
Verbindungselemente – Galvanisch aufgebrachte Überzugssysteme

DIN EN ISO 4618
Beschichtungsstoffe – Begriffe

DIN EN ISO 5817
Schweißen – Schmelzschweißverbindungen an Stahl, Nickel, Titan und deren Legierungen (ohne Strahlschweißen) – Bewertungsgruppen von Unregelmäßigkeiten

DIN EN ISO 8501-1
Vorbereitung von Stahloberflächen vor dem Auftragen von Beschichtungsstoffen – Visuelle Beurteilung der Oberflächenreinheit – Teil 1: Rostgrade und Oberflächenvorbereitungsgrade von unbeschichteten Stahloberflächen und Stahloberflächen nach ganzflächigem Entfernen vorhandener Beschichtungen

DIN EN ISO 8501-2
Vorbereitung von Stahloberflächen vor dem Auftragen von Beschichtungsstoffen – Visuelle Beurteilung der Oberflächenreinheit – Teil 2: Oberflächenvorbereitungsgrade von beschichteten Oberflächen nach örtlichem Entfernen der vorhandenen Beschichtungen

DIN EN ISO 8501-3
Vorbereitung von Stahloberflächen vor dem Auftragen von Beschichtungsstoffen – Visuelle Beurteilung der Oberflächenreinheit – Teil 3: Vorbereitungsgrade von Schweißnähten, Kanten und anderen Flächen mit Oberflächenunregelmäßigkeiten

DIN EN ISO 8501-4
Vorbereitung von Stahloberflächen vor dem Auftragen von Beschichtungsstoffen – Visuelle Beurteilung der Oberflächenreinheit – Teil 4: Ausgangszustände, Vorbereitungsgrade und Flugrostgrade in Verbindung mit Wasserwaschen

DIN EN ISO 8503
Normenreihe: Vorbereitung von Stahloberflächen vor dem Auftragen von Beschichtungsstoffen – Rauheitskenngrößen von gestrahlten Stahloberflächen

DIN EN ISO 8504
Normenreihe: Vorbereitung von Stahloberflächen vor dem Auftragen von Beschichtungsstoffen – Verfahren für die Oberflächenvorbereitung

DIN EN ISO 14713-1
Zinküberzüge – Leitfäden und Empfehlungen zum Schutz von Eisen- und Stahlkonstruktionen vor Korrosion – Teil 1: Allgemeine Konstruktionsgrundsätze und Korrosionsbeständigkeit

DIN EN ISO 14713-2
Zinküberzüge – Leitfäden und Empfehlungen zum Schutz von Eisen- und Stahlkonstruktionen vor Korrosion – Teil 2: Feuerverzinken

DIN EN ISO 14713-3
Zinküberzüge – Leitfäden und Empfehlungen zum Schutz von Eisen- und Stahlkonstruktionen vor Korrosion – Teil 3: Sherardisieren

DIN EN ISO 15607
Anforderung und Qualifizierung von Schweißverfahren für metallische Werkstoffe – Allgemeine Regeln

DIN EN ISO 15609-1
Anforderung und Qualifizierung von Schweißverfahren für metallische Werkstoffe – Schweißanweisung – Teil 1: Lichtbogenschweißen

DIN EN ISO 15611
Anforderung und Qualifizierung von Schweißverfahren für metallische Werkstoffe – Qualifizierung aufgrund von vorliegender schweißtechnischer Erfahrung

DIN EN ISO 21306-1
Kunststoffe – Weichmacherfreie Polyvinylchlorid (PVC-U)-Werkstoffe – Teil 1: Bezeichnungssystem und Basis für Spezifikationen

ISO 6362-4
Aluminium und Aluminium-Knetlegierungen – Stranggepresste Stangen, Rohre und Profile – Teil 4: Profile – Grenzabmaße und Formtoleranzen

ISO 16163
Kontinuierlich schmelztauchveredelte Flacherzeugnisse aus Stahl – Grenzabmaße und Formtoleranzen

VDI 2719
Schalldämmung von Fenstern und deren Zusatzeinrichtungen

BFS Merkblatt Nr. 6
Beschichtungen auf Bauteilen aus Aluminium
Herausgeber: Bundesausschuss Farbe und Sachwertschutz (BFS)

BFS Merkblatt Nr. 26
Farbveränderung von Beschichtungen im Außenbereich
Herausgeber: Bundesausschuss Farbe und Sachwertschutz (BFS)

BVM Technische Richtlinie des Metallhandwerks
Geländer-Richtlinie
Geländer und Umwehrungen aus Metall
Herausgeber: Bundesverband Metall – Vereinigung Deutscher Metallhandwerke (BVM)

DASt-Richtlinie 006
Überschweißen von Fertigungsbeschichtungen im Stahlbau
Herausgeber: Deutscher Ausschuss für Stahlbau (DASt)

DASt-Richtlinie 007
Lieferung, Verarbeitung und Anwendung wetterfester Baustähle
Herausgeber: Deutscher Ausschuss für Stahlbau (DASt)

DGUV Information 208-007
Roste – Auswahl und Betrieb
Herausgeber: Deutsche Gesetzliche Unfallversicherung e.V. (DGUV)
(bisher: BGI/GUV-I 588-1)

ift-Richtlinie FE-07/1
Hochwasserbeständige Fenster und Türen – Anforderungen, Prüfung, Klassifizierung
Herausgeber: ift Rosenheim

ift-Richtlinie FE-11/1
Nutzungssicherheit an kraftbetätigten Fenstern und Fenstertüren
Herausgeber: ift Rosenheim

ift-Richtlinie MO-01/1
Baukörperanschluss von Fenstern Teil 1 Verfahren zur Ermittlung der Gebrauchstauglichkeit von Abdichtungssystemen
Herausgeber: ift Rosenheim

IVD-Merkblatt Nr. 4
Abdichten von Fugen im Hochbau mit aufzuklebenden Elastomer-Fugenbändern
Herausgeber: Industrieverband Dichtstoffe e.V. (IVD)

IVD-Merkblatt Nr. 5
Abdichtungen mit Butylbändern
Herausgeber: Industrieverband Dichtstoffe e.V. (IVD)

IVD-Merkblatt Nr. 9
Spritzbare Dichtstoffe in der Anschlussfuge für Fenster und Außentüren. Grundlagen für die Ausführung
Herausgeber: Industrieverband Dichtstoffe e.V. (IVD)

IVD-Fachinformation zu Merkblatt Nr. 14
Fachinformation zu Merkblatt Nr. 14: Dichtstoffe und Schimmelpilzbefall. Ursachen – Vorbeugung – Sanierung
Herausgeber: Industrieverband Dichtstoffe e.V. (IVD)

IVD-Merkblatt Nr. 21
Elastische Fugenabdichtungen im Lebensmittelbereich
Herausgeber: Industrieverband Dichtstoffe e.V. (IVD)

IVD-Merkblatt Nr. 22
Anschlussfugen im Stahl- und Aluminium-Fassadenbau sowie konstruktiven Glasbau. Einsatzmöglichkeiten von spritzbaren Dichtstoffen
Herausgeber: Industrieverband Dichtstoffe e.V. (IVD)

IVD-Merkblatt Nr. 24
Fugenabdichtung mit spritzbaren Dichtstoffen und vorkomprimierten Dichtungsbändern sowie Montageklebstoffen im Wintergartenbau
Herausgeber: Industrieverband Dichtstoffe e.V. (IVD)

IVD-Merkblatt Nr. 26-1
Abdichten von Fenster- und Fassadenfugen mit imprägnierten Fugendichtungsbändern und Multifunktionsdichtungsbändern
Herausgeber: Industrieverband Dichtstoffe e.V. (IVD)

IVD-Merkblatt Nr. 27
Abdichten von Anschluss- und Bewegungsfugen an der Fassade mit spritzbaren Dichtstoffen
Herausgeber: Industrieverband Dichtstoffe e.V. (IVD)

IVD-Merkblatt Nr. 28
Sanierung von defekten Fugenabdichtungen an der Fassade
Herausgeber: Industrieverband Dichtstoffe e.V. (IVD)

IVD-Merkblatt Nr. 30
Montageklebstoffe für Klebungen und Abdichtungen
Herausgeber: Industrieverband Dichtstoffe e.V. (IVD)

MB 382
Merkblatt 382: Das Kleben von Stahl und Edelstahl rostfrei
Herausgeber: Stahl-Informations-Zentrum, Informationsstelle Edelstahl Rostfrei

MB 822
Merkblatt 822: Die Verarbeitung von Edelstahl Rostfrei
Herausgeber: Informationsstelle Edelstahl Rostfrei

MB 823
Merkblatt 823: Schweißen von Edelstahl Rostfrei
Herausgeber: Informationsstelle Edelstahl Rostfrei

MB 875
Merkblatt 875: Edelstahl Rostfrei im Bauwesen: Technischer Leitfaden
Herausgeber: Informationsstelle Edelstahl Rostfrei

MB 969
Merkblatt 969: Fertigung und Montage von Konstruktionen aus nichtrostendem Stahl – allgemeine Hinweise
Herausgeber: Euro Inox

MB 974
Merkblatt 974: Elektropolieren nichtrostender Stähle
Herausgeber: Euro Inox

MB 980
Merkblatt 980: Nichtrostende Flachprodukte für das Bauwesen – Erläuterungen zu den Sorten der EN 10088-4
Herausgeber: Euro Inox

Porenbeton-Handbuch
Herausgeber: Bundesverband Porenbeton

Porenbeton Bautechnische Daten
Mauerwerksprodukte aus Porenbeton
Herausgeber: Bundesverband Porenbeton

VdS 2008
Feuergefährliche Arbeiten; Richtlinien für den Brandschutz
Herausgeber: Gesamtverband der Deutschen Versicherungswirtschaft e.V. (GDV)

VdS 2021
Baustellen – Unverbindlicher Leitfaden für ein umfassendes Schutzkonzept
Herausgeber: Gesamtverband der Deutschen Versicherungswirtschaft e.V. (GDV)

VdS 2047
Sicherheitsvorschriften für feuergefährliche Arbeiten
Herausgeber: Gesamtverband der Deutschen Versicherungswirtschaft e.V. (GDV)

VFF Merkblatt AL.01
Filiformkorrosion – Vermeidung bei beschichteten Aluminium-Bauteilen
Herausgeber: Verband Fenster + Fassade (VFF)

VFF Merkblatt AL.02
Visuelle Beurteilung von organisch beschichteten (lackierten) Oberflächen auf Aluminium
Herausgeber: Verband Fenster + Fassade (VFF)

VFF Merkblatt AL.03
Visuelle Beurteilung von anodisch oxidierten (eloxierten) Oberflächen auf Aluminium
Herausgeber: Verband Fenster + Fassade (VFF)

VFF Merkblatt KB.01
Kraftbetätigte Fenster
Herausgeber: Verband Fenster + Fassade (VFF)

VFF Merkblatt KB.02
Elektrische Bauteile im Fenster-, Türen- und Fassadenbau – Planung und Ausführung
Herausgeber: Verband Fenster + Fassade (VFF)

VFF Merkblatt KB.03
Smart Windows
Herausgeber: Verband Fenster + Fassade (VFF)

VFF Merkblatt ST.01
Beschichten von Stahlteilen im Metallbau
Herausgeber: Verband Fenster + Fassade (VFF)

VFF Merkblatt ST.02
Visuelle Beurteilung von organisch beschichteten (lackierten) Oberflächen auf Stahl
Herausgeber: Verband Fenster + Fassade (VFF)

VFF Merkblatt ST.03
Visuelle Beurteilung von Oberflächen aus Edelstahl Rostfrei
Herausgeber: Verband Fenster + Fassade (VFF)

2. Angaben zur Baustelle
Lage und Transportwege gemäß beiliegenden Plänen

3. Angaben zu Stoffen und Bauteilen
Alle verwendeten Kunststoffe müssen alterungs- und lichtbeständig sowie mindestens schwer entflammbar sein. Ihre Widerstandsfähigkeit gegen chemische und atmosphärische Einflüsse, gegen Wärme und Kälte, und ihr elastisches Verhalten müssen dem Verwendungszweck dauerhaft entsprechen.

Bei brandschutztechnischen Anforderungen sind die amtlichen Nachweise (Prüfzeugnis oder Prüfbescheid oder allgemeine bauaufsichtliche Zulassung) der Bauleitung zu übergeben.

Bei nicht genormten Stoffen und Bauteilen sind, soweit erforderlich, die bauaufsichtlichen Zulassungen der Bauleitung zu übergeben

Bei geschweißten Bauteilen aus Edelstahl dürfen keine Anlauffarben sichtbar sein.

4. Angaben zur Ausführung
Allgemeines
Das Lagern von Druckgasflaschen in Kellerräumen, Treppenhäusern, Durchgängen und Durchfahrten ist untersagt. Bei Arbeiten mit brennbaren Gasen muss ein Feuerlöscher, tragbar, nach DIN EN 3 vorhanden sein.

Bei Brennschneidearbeiten oder sonstigen funkenerzeugenden Arbeiten, z.B. auch Trennarbeiten mit Trennscheiben, in der Nähe von Bauteilen der Baustoffklasse B2 bzw. B3 nach DIN 4102 Teil 1 sind geeignete Brandschutzmaßnahmen vom Auftragnehmer zu treffen.

Bei funkenerzeugenden Arbeiten, z.B. Trennarbeiten mit Trennscheiben und Brennschneidearbeiten, in der Nähe zu erhaltener Bauteile sind Glasflächen, glasierte Keramikoberflächen und andere durch den Funkenflug gefährdete Oberflächen abzudecken.

Vor Ausführungsbeginn hat der Auftragnehmer mit dem Auftraggeber festzulegen, wo das zu verwendende Material auf der Baustelle gelagert werden kann, um gegenseitige Störungen der am Bau beteiligten Handwerker während der Bauausführung zu vermeiden.

Wenn bauseitige Vorleistungen erforderlich sind, hat der Auftragnehmer dem Auftraggeber rechtzeitig die erforderlichen Angaben möglichst in Verbindung mit Detailzeichnungen zu übergeben.

Vor der Durchführung von Stemm-, Bohr- und Einsetzarbeiten an Estrichen sowie geputzten Wänden und Decken sind Leitungen mit einem Suchgerät zu orten.

Späne vom Bohren und Fräsen sowie Reste von Schleifstaub sind sofort von den bearbeiteten Teilen zu entfernen.

Der Auftragnehmer hat sich beim Befestigen von Bauteilen an Vorsatzschalen zu vergewissern, dass durch die Befestigungsmittel keine Beschädigungen nicht sichtbarer Leitungen und Rohre entstehen.

Gefahrbereiche bei Montagearbeiten sind abzusperren und zu kennzeichnen. Entstehen dadurch Behinderungen für andere Unternehmer oder Dritte, sind der Zeitraum der Absperrung sowie alternative Maßnahmen mit der Bauleitung abzustimmen.

Vor Beginn der Arbeiten sind die tatsächlichen Einbauhöhen bezogen auf das gesamte Ausbausystem mit der Bauleitung abzustimmen, falls unzulässige Toleranzen oder Änderungen des geplanten Fußbodenaufbaus festgestellt oder vermutet werden.

Befestigungselemente, die im Ausnahmefall Flächendichtungen durchdringen, sind mit auf das Dichtungsmaterial abgestimmten Abdichtungsstoffen (i.d.R. ohne Lösungsmittel) abzudichten. Im Zweifel ist Rücksprache mit der Bauleitung erforderlich.

Befestigungen von schweren Bauteilen auf Wärmedämm-Verbundsystemen dürfen nur mit wärmedämmenden und druckfesten Stützkörpern, Konsolen oder sonstigen für den Zweck geeigneten Bauteilen ausgeführt werden.

Die Befestigungselemente müssen im Zuge der Dämmstoffverlegung des Wärmedämm-Verbundsystems in Abstimmung mit dem Ausführenden des Wärmedämm-Verbundsystems eingebaut werden.

Alle notwendigen Schmiede-, Bohr- und Schweißarbeiten sind, soweit technisch möglich, vor dem Verzinken auszuführen. Die Gewinde verzinkter Gewindebolzen sind bei der Montage nicht nachzuschneiden, sondern anzuschmelzen. Analog ist bei durch die Verzinkung unbeweglich gewordenen Bändern und anderen beweglichen Teilen zu verfahren.

Fenster und Fenstertüren
Anschlussfugen von Außenbauteilen wie Fenstern und Türen sind raumseitig luftdicht herzustellen. Hierfür gelten neben den Vorschriften von Abschnitt 3.1.10.5 ATV DIN 18360 auch die entsprechenden Regeln nach Abschnitt 3.5.3 ATV DIN 18355. Der damit verbundene Aufwand ist mit einzukalkulieren.

Der Aus- und Einbau von Fenstern und Türen zum Austausch oder zur Aufarbeitung ist so aufeinander abzustimmen, dass der Witterungsschutz des Gebäudes zu jeder Zeit gewährleistet ist. Dem Auftragnehmer steht es frei, stattdessen auf seine Kosten die Öffnungen vorübergehend provisorisch zu schließen; dabei muss das Provisorium lichtdurchlässig sein. Zur Aufarbeitung hat der Auftragnehmer die Wahl, ob das auf der Baustelle oder in der Werkstatt erfolgt. Entscheidet er sich für die Werkstatt, wird der Transport nicht gesondert vergütet.

Vom Auftragnehmer sind auf Verlangen Detailzeichnungen über die Ausbildung der Fensterprofile sowie der Anschlüsse zum Bauwerk und zu den Fensterbänken vorzulegen.

Die Angaben des Systemherstellers der Fensterprofile sind bindend für die konstruktive Ausbildung und die Profilauswahl. Die Herstellerrichtlinien sind auf Verlangen vorzulegen.

Wenn im Leistungstext nichts anderes vorgegeben wird, gilt die Schallschutzklasse 2 nach VDI 2719.

Türen
Die Öffnungsrichtung von Türen ist vor der Bestellung oder Fertigung der Türen vor Ort gemeinsam mit dem Auftraggeber oder der Bauleitung endgültig festzulegen.

Transparente Scheiben von Türblättern sind mit einem deutlich sichtbaren Klebestreifen zu markieren. Der Klebestreifen muss sich rückstandfrei entfernen lassen. Das Entfernen geschieht durch den Auftraggeber.

Nach dem Einbau der Zargen sind die Türblätter der Innentüren verpackt auf der Baustelle in einem vom Auftraggeber zur Verfügung gestellten Raum zwischenzulagern. Der Auftragnehmer hat diesen Raum verschließbar zu machen. Die Endmontage erfolgt nach Fertigstellung anderer Arbeiten in Abstimmung mit der Bauleitung.

Reparaturarbeiten, Sanierungsarbeiten
Verfahrensbedingte Vermischungen und Abfall von Strahlarbeiten sind vom Auftragnehmer zu beseitigen und zu entsorgen. Dabei sind Strahlmittelrückstände auch aus dem umliegenden Verkehrsraum, aus Poren, Fugen u. dgl. und von den Gerüstböden zu entfernen.

5. Angaben zur Abrechnung
Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.

## 20 Kellertrennwände
Datum: 06.02.2026

### Bereich 1 Kellertrennwände

#### Abschnitt 1.1 Allgemein

**1.1.10 Technische Bearbeitung, Statik**
*** Pauschalposition
Technische Bearbeitung für sämtliche in der Leistungsbeschreibung aufgeführten Metallkonstruktionen.
Vom Auftragnehmer ist die komplette technische Bearbeitung für die Ausführung mit den Montageplänen, Werkstatt- und Detailplänen und statischen Nachweisen zu erbringen. Einzukalkulieren sind die Vorbereitungsarbeiten wie z.B. das örtliche Aufmaß auf der Baustelle vor der Fertigung und die Lieferung und Anfertigung von Handmustern.
Diese sind dem AG und Architekten rechtzeitig zur Genehmigung vorzustellen. Sollten Abweichungen von den vorgegebenen Profilen und Ausführungen erforderlich sein, so sind diese mit dem Architekten detailliert abzustimmen.

Die Werkstattpläne sind in zweifacher Ausfertigungen zur Freigabe durch den AG und Architekten einzureichen.
Menge: 1,000 psch

**1.1.20 Einrichten und Räumen der Baustelle**
*** Pauschalposition
Einrichten, Unterhalten, technologiebedingtes Umsetzen und Räumen der Baustelle für sämtliche in der Leistungsbeschreibung aufgeführten Leistungen

Es gilt die Baustellenordnung der Wohnbauten GmbH Schwedt/ Oder vom 03.November 2014. D.h. der AN ist für seine gewerkespezifischen zu erbringenden Leistungen verpflichtet seine eigene Baustelleneinrichtung zu erbringen.
Menge: 1,000 psch
DIN276_06: 391

#### Abschnitt 1.2 Kellerabtrennung

**1.2.10 Kellertrennwände (geschlossen)**
geschlossene, blickdichte Kellertrennwände aus verzinkten Stahlprofilen in Montagebauweise, bestehend aus:
- Vierkantstützen 30x30mm, Pfostenabstand max. 1.000mm
- horiz. Riegeln/ Querprofilen (C-Profil 20x40x20mm)
- vertikale Beplankung mit Stahllamellen 115mm breit
Materialstärke: ca. 0,4 mm

Montage:
Stützenmontage mit Teleskopstücken und Montagewinkel durch Dübel im Boden und an der Decke. Die Stahlprofile der Beplankung werden dicht gestoßen als geschlossenes System mit den Winkelprofilen vernietet.
Einschließlich aller erforderlichen Anpassungen und Aussparungen für Unterzüge, Rohrleitungen, Kanäle, Kabeltrassen usw. Als Trennwand zwischen den Kellerboxen und dem Kellergang.
Beplankungshöhe: raumhoch mit ca. 5 cm  Boden- und Deckenabstand
Raumhöhe:  ca. 2,56 m
Lieferhöhe der Beplankung: 2,46m
liefern und montieren
Fabrikat/ Hersteller:
'TSB Stahllamellen Typ LG o. glw.'

Angebotenes Fabrikat/Typ: '....................................................' (vom Bieter anzugeben)
Menge: 115,000 m

**1.2.20 Einzeltür in Kellertrennwand 0,80 x 1,95 m**
Tür in Kellertrennwand
Ausführung wie Trennwand, jedoch mit umlaufendem C-Profilrahmen und mit zwei zusätzlichen Diagonalwinkeln gegen Verwindung, Befestigung der Tür mit Scharnieren an der Teleskopstütze,
Größe (BxH): ca. 800 x 1.950 mm bzw. gem. Grundrissplanung
nach außen öffnend,
Anschlag: DIN rechts/links gem. Grundrissplanung
vorgerichtet für bauseitiges Vorhängeschloss
über der Tür ist ein starres, ca. 300mm hohes Trennaufsatzelement in Optik der Trennwand zu montieren,
liefern und montieren
Menge: 26,000 Stck

**1.2.40 Nummernschild**
Nummernschild aus Kunststoff für Kellerbox, Grundfarbe schwarz mit weiß eingefrästen Ziffern, Kanten abgeschrägt, einschl. 2 Löchern zur Befestigung und inklusive Nummerierung mit bis zu 4 Ziffern; genaue Angabe der Beschriftung nach Vorgabe der Bauleitung/AG liefern und anbringen
Größe (BxH): 50 x 20 mm
Menge: 26,000 Stck

**1.2.50 Lichtschalterleiste**
Blechtafel verzinkt, für Kellerbox, mit ausreichend Fläche zur Befestigung von Lichtschalter, Steckdosen und  Elektrokabeln, systemkonform zur angebotenen Beplankung mit Stahllamellen liefern und montieren
Größe: ca. 190 x 165 mm
Menge: 26,000 Stck

**1.2.60 Grundplatte für Leuchte**
Blechtafel verzinkt, für Kellerbox, mit ausreichend Fläche zur Befestigung einer ISOVAR-Leuchte o.ä.,systemkonform zur angebotenen Beplankung mit Stahllamellen liefern und montieren
Größe: ca. 200 x 150 mm
Menge: 26,000 Stck

#### Abschnitt 1.3 Stundenlohnarbeiten

*Hinweis: Stundenlohnarbeiten*
Stundenlohnarbeiten werden nur nach ausdrücklicher
Genehmigung durch die Bauleitung bzw. Fachbauleitung
ausgeführt. Stundennachweise sind hierfür in 3-facher Ausfertigung vorzulegen. Die Bauleitung behält sich vor, auf den Einsatz bestimmter Arbeitskräfte zu bestehen.
Anspruch des AN auf nachstehend aufgeführte Stunden
bestehen nicht! Für Arbeiten, die nicht in der Leistungsbeschreibung enthalten sind, gelten die nachfolgend angebotenen Einheitspreise.
Prüfungszertifikate der eingesetzten Mitarbeiter können für die Abrechnung von Stundenlohnaufträgen verlangt werden.
Stundenlohnaufträge müssen vor Erledigung durch den AG
schriftlich bestätigt werden und mit der Endrechnung eingereicht
werden.

**1.3.10 Facharbeiter**
*** Bedarfsposition mit GB
*** Bezugsbeschreibung
Arbeiten, welche nicht in den Positionen erfasst sind und gegen Nachweis zur Ausführung kommen: Facharbeiter
Menge: 1,000 h

**1.3.20 Helfer**
*** Bedarfsposition mit GB
*** wie Position 1.3.10
wie zuvor, jedoch: Helfer
Menge: 1,000 h
